# Leistungsbeschreibung (GAEB DA 2000 1.2, DA81)
Projekt: INTRASIT
Währung: EUR
Erstellt mit: GAEB Toolbox V2.0 G90 R200/ GAEB Toolbox V3.11 G90 R20090313, NetBAU V6.9.5.0, 17.08.2011

## INTRASIT

### 1 Injektion

#### 1.1 Horizontalsperre

**1.1.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® VK 10A
INTRASIT® MEK 18OS
INTRASIT® BLK 18OS
INTRASIT® SP 10A
INTRASIT® SM 54Z
INTRASIT® DS2 54Z
INTRASIT® DS1 54Z
Menge: 0,000
Voraussichtliche Abrechnungsmenge: 0,000

**1.1.020 Baustelle einrichten**
Baustelle einrichten, An- und Abfuhr aller benötigten Materialien, Geräte und Maschinen. Räumen der Baustelle und Wiederherstellung aller benutzten Flächen in den ursprünglichen Zustand einschließlich notwendiger Zwischenreinigung
Menge: 0,000 psch
Voraussichtliche Abrechnungsmenge: 0,000

**1.1.030 Untergrundvorbereitung**
Putz und losen Fugenmörtel entfernen. Fugen mindestens 3 cm tief auskratzen. Zum Wandanschluss hin vorhandenen Estrich bis zu einer Breite von 30 cm entfernen. Putz mindestens 80 cm über die durchfeuchtete oder versalzte Zone hinaus abschlagen. Haftungsmindernde Substanzen bzw. Rückstände sind zu entfernen. Vor Beginn der Folgearbeiten ist ein ausreichend tragfähiger Untergrund zu erstellen. Bauschutt entsorgen
Menge: 0,000 m²
Voraussichtliche Abrechnungsmenge: 0,000

**1.1.040 Abdichtung wasserführender Rissse**
*** Bedarfsposition ohne GB
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**1.1.050 Anlegen der Bohrlöcher zur drucklosen Injektion**
Anlegen der Bohrlöcher in einem Abstand von 10-12,5 cm. Der Bohrlochdurchmesser sollte  20-30 mm betragen. Die Horizontalsperre ist zweireihig versetzt anzuordnen. Der Reihenabstand darf max. 8 cm und die Tiefe des Wandquerschnitts minus 5 cm betragen. Bei Einsatz von Vorratsspende-behältern kann der Bohrlochdurchmesser 16 mm betragen. Der Neigungswinkel von 45° muss eingehalten werden. Bei Wandstärken > 60 cm beträgt die Bohrlochtiefe 2/3 der Wandstärke. Die Bohrlöcher können beidseitig, einreihig angeordnet werden
Menge: 0,000 lfdm
Voraussichtliche Abrechnungsmenge: 0,000

**1.1.060 Anlegen der Bohrlöcher zur Injektage im Niederdruck**
*** Grundposition ZZ 0.0
Anlegen der Bohrlöcher in einem Abstand von 10-12 cm. Der Bohrlochdurchmesser richtet sich nach dem Packerquerschnitt. Die Sperre wird waagerecht, zweireihig versetzt, mit einem Reihenabstand von max. 8 cm angelegt. Die Bohrlochtiefe entspricht dem Wandquerschnitt minus 5 cm. Bei Wandstärken > 60 cm beträgt die Bohrlochtiefe 2/3 der Wandstärke. Die Borlöcher können beidseitig, einreihig angeordnet werden
Menge: 0,000
Voraussichtliche Abrechnungsmenge: 0,000

**1.1.070 Verfüllen von Hohlräumen**
*** Bedarfsposition ohne GB
Bohrlöcher vornässen. INTRASIT® BLS 54TR fließfähig anrühren und über die Bohrlöcher die Hohlräume verfüllen. Nach einem Tag die Löcher nachbohren

Verbrauch:
INTRASIT® BLS 54TR:  1,8 kg/l Hohlraum
Menge: 0,000 lfdm
Voraussichtliche Abrechnungsmenge: 0,000

**1.1.080 Drucklose Tränkung mit INTRASIT® VK 10A**
Bohrlöcher von Staub befreien und gegebenenfalls mit Kalkwasserlösung vornässen (1 Kelle voll Kalkhydrat in 10 l Wasser einrühren; nach dem Absetzen, das klar über-stehende Wasser nehmen). Bohrlöcher mit Verkieselung füllen. Vor dem Austrocknen die Bohrlöcher nachfüllen. Vorgang wiederholen bis das Mauerwerk keine Flüssigkeit mehr aufsaugt. Bohrlöcher jedoch mindestens 3 mal auffüllen

Verbrauch:
INTRASIT® VK 10A:  5 kg/lfd.M. für Ziegelmauerwerk
  (d = 30 cm)
Menge: 0,000 lfdm
Voraussichtliche Abrechnungsmenge: 0,000

**1.1.090 Injektage mit INTRASIT® VK 10A im Niederdruckverfahren**
*** Grundposition ZZ 0.0
®Bohrlöcher von Staub befreien und gegebenenfalls mit Kalkwasserlösung vornässen. Packer setzen und INTRASIT  VK 10A mit geeigneter Dosierpumpe injizieren

Verbrauch:
INTRASIT® VK 10A:  5 kg/lfd.M. für Ziegelmauerwerk
  (d = 30 cm)
Menge: 0,000
Voraussichtliche Abrechnungsmenge: 0,000

**1.1.100 Drucklose Tränkung mit INTRASIT® MEK 18OS**
*** Grundposition ZZ 0.0
Bei einer Wandsättigungsfeuchte von über 50% die Mikroemulsion INTRASIT® MEK 18OS einsetzen. Bohrlöcher von Staub befreien. INTRASIT®  MEK 18OS bei hoher Durchfeuchtung 1:10, bei geringer Durchfeuchtung 1:14 mit Wasser verdünnen. Bohrlöcher mit MEK/Wassergemisch füllen. Vor dem Austrocknen die Bohrlöcher nachfüllen. Vorgang wiederholen bis das Mauerwerk keine Flüssigkeit mehr aufsaugt. Bohrlöcher jedoch mindestens 3 mal nachfüllen

Verbrauch:
INTRASIT® MEK 18OS:  0,5 l/lfd.M. für Ziegelmauerwerk
  (d = 30 cm)
Menge: 0,000
Voraussichtliche Abrechnungsmenge: 0,000

**1.1.110 Injektage mit INTRASIT® MEK 18OS im Niederdruckverfahren**
*** Grundposition ZZ 0.0
Bohrlöcher von Staub befreien. Packer setzen und das® INTRASIT  MEK 18OS / Wassergemisch (Mischungsverhältnis je nach Durchfeuchtung 1:10 bis 1:14) mit geeigneter Dosierpumpe injizieren

Verbrauch:
INTRASIT® MEK 18OS:  0,5 l/lfd.M. für Ziegelmauerwerk
  (d = 30 cm)
Menge: 0,000
Voraussichtliche Abrechnungsmenge: 0,000

**1.1.120 Injektage mit INTRASIT® BLK 18OS im Niederdruckverfahren**
*** Grundposition ZZ 0.0
Bohrlöcher von Staub befreien. INTRASIT® BLK 18OS bei hoher Durchfeuchtung 1:7, bei geringer Durchfeuchtung 1:14 mit Wasser verdünnen. Dabei beachten, dass zuerst klares sauberes Leitungswasser in das Gebinde zu geben ist und danach INTRASIT®  BLK 18OS eingerührt wird.
Packer setzen und das INTRASIT® BLK 18OS / Wassergemisch injizieren. Bei einer Wandsättigungsfeuchte von über 75% ist die Horizontalsperre mit INTRASIT®  BLK 18OS zweireihig auszuführen

Verbrauch:
INTRASIT® BLK 18OS:  0,5 kg/lfd.M. für Ziegelmauerwerk
  (d = 30 cm)
Menge: 0,000
Voraussichtliche Abrechnungsmenge: 0,000

**1.1.130 Verschließen der Bohrlöcher**
Reste von INTRASIT® VK 10A / MEK 18OS / BLK 18OS entfernen. INTRASIT®  BLS 54TR anrühren und in die Bohrlöcher verfüllen. Resthohlräume bündig mit INTRASIT®  BLS 54TR (spachtelfähige Konsistenz durch geringere Wassermenge) verspachteln

Verbrauch:
INTRASIT® BLS 54TR:  1,8 kg/l Hohlraum
Menge: 0,000 lfdm
Voraussichtliche Abrechnungsmenge: 0,000

**1.1.140 Salzbehandlung**
*** Bedarfsposition ohne GB
®Mauerwerk gegen Salzausblühungen mit einer Salzsperre versehen. Wandflächen mit INTRASIT  SP 10A satt einstreichen bzw. aufspritzen und fluten

Verbrauch:
INTRASIT® SP 10A:  0,5 kg/m²
Menge: 0,000 m²
Voraussichtliche Abrechnungsmenge: 0,000

**1.1.150 Abdichtung des Wand/- Sohleanschlusses**
Anlegen einer Hohlkehle im Wand/-Sohleanschlussbereich mit INTRASIT® SM 54Z. Wandabdichtung mindestens 30 cm über die Bohrlochsperre und horizontal mind. 15 cm auf die Bodenplatte führen. Hierzu wird  INTRASIT®  VK 10A und INTRASIT®  DS2 54Z /-DS1 54Z zweimalig im Wechsel (beginnend mit  INTRASIT®  VK 10A) frisch in frisch aufgebracht

Verbrauch:
INTRASIT® SM 54Z:  2 kg/lfd.M. Hohlkehle
INTRASIT® VK 10A:  0,5 kg/m²
INTRASIT® DS2 54Z /-DS1 54Z:  5 kg/m²
Menge: 0,000 m²
Voraussichtliche Abrechnungsmenge: 0,000

**1.1.160 Innenwandabdichtung bei vollflächiger Wasserbelastung**
*** Bedarfsposition ohne GB
Anlegen einer Hohlkehle im Wand/-Sohleanschlussbereich mit® INTRASIT  SM 54Z. INTRASIT®  VK 10A und  INTRASIT®  DS2 54Z /-DS1 54Z zweimal im Wechsel frisch in frisch auf die gesamte Wandfläche aufbringen. Es muss gewährleistet sein, dass kapillar in der Wand aufsteigendes Wasser nicht in höher liegende Geschosse wandern kann (funktionsfähige Horizontalabdichtung unterhalb der Deckenplatte)
Menge: 0,000 m²
Voraussichtliche Abrechnungsmenge: 0,000

#### 1.2 Horizontalsperre drucklos

**1.2.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® VK 10A
INTRASIT® MEK 18OS
INTRASIT® SP 10A
INTRASIT® SM 54Z
INTRASIT® DS2 54Z
INTRASIT® DS1 54Z
Menge: 0,000
Voraussichtliche Abrechnungsmenge: 0,000

**1.2.020 Baustelle einrichten**
Baustelle einrichten, An- und Abfuhr aller benötigten Materialien, Geräte und Maschinen. Räumen der Baustelle und Wiederherstellung aller benutzten Flächen in den ursprünglichen Zustand einschließlich notwendiger Zwischenreinigung
Menge: 0,000 psch
Voraussichtliche Abrechnungsmenge: 0,000

**1.2.030 Untergrundvorbereitung**
Putz und losen Fugenmörtel entfernen. Fugen mindestens 3 cm tief auskratzen. Zum Wandanschluss hin vorhandenen Estrich bis zu einer Breite von 30 cm entfernen. Putz mindestens 80 cm über die durchfeuchtete oder versalzte Zone hinaus abschlagen. Haftungsmindernde Substanzen bzw. Rückstände sind zu entfernen. Vor Beginn der Folgearbeiten ist ein ausreichend tragfähiger Untergrund zu erstellen. Bauschutt entsorgen
Menge: 0,000 m²
Voraussichtliche Abrechnungsmenge: 0,000

**1.2.040 Abdichtung wasserführender Risse**
*** Bedarfsposition ohne GB
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**1.2.050 Anlegen der Bohrlöcher zur drucklosen Injektion**
Anlegen der Bohrlöcher in einem Abstand von 10-12,5 cm. Der Bohrlochdurchmesser sollte 20-30 mm betragen. Die Horizontalsperre ist zweireihig versetzt anzuordnen. Der Reihenabstand darf max. 8 cm und die Tiefe des Wandquerschnitts minus 5 cm betragen. Bei Einsatz von Vorratsspende-behältern kann der Bohrlochdurchmesser 16 mm betragen. Der Neigungswinkel von 45° muss eingehalten werden. Bei Wandstärken > 60 cm beträgt die Bohrloch-tiefe 2/3 der Wandstärke. Die Bohrlöcher können beidseitig, einreihig angeordnet werden
Menge: 0,000 lfdm
Voraussichtliche Abrechnungsmenge: 0,000

**1.2.060 Verfüllen von Hohlräumen**
*** Bedarfsposition ohne GB
Bohrlöcher vornässen. INTRASIT® BLS 54TR fließfähig anrühren und über die Bohrlöcher die Hohlräume verfüllen. Nach einem Tag die Löcher nachbohren

Verbrauch:
INTRASIT® BLS 54TR:  1,8 kg/l Hohlraum
Menge: 0,000 lfdm
Voraussichtliche Abrechnungsmenge: 0,000

**1.2.070 Drucklose Tränkung mit INTRASIT® VK 10A**
Bohrlöcher von Staub befreien und gegebenenfalls mit Kalkwasserlösung vornässen (1 Kelle voll Kalkhydrat in 10 l Wasser einrühren; nach dem Absetzen, das klar überstehende Wasser nehmen). Bohrlöcher mit Verkieselung füllen. Vor dem Austrocknen die Bohrlöcher nachfüllen. Vorgang wiederholen bis das Mauerwerk keine Flüssigkeit mehr aufsaugt. Bohrlöcher jedoch mindestens 3 mal auffüllen

Verbrauch:
INTRASIT® VK 10A:  5 kg/lfd.M. für Ziegelmauerwerk
  (d = 30 cm)
Menge: 0,000 lfdm
Voraussichtliche Abrechnungsmenge: 0,000

**1.2.080 Drucklose Tränkung mit INTRASIT® MEK 18OS**
*** Grundposition ZZ 0.0
Bei einer Wandsättigungsfeuchte von über 50% die Mikroemulsion INTRASIT® MEK 18OS einsetzen. Bohrlöcher von Staub befreien INTRASIT®  MEK 18OS bei hoher Durchfeuchtung 1:10, bei geringer Durchfeuchtung 1:14 mit Wasser verdünnen. Bohrlöcher mit MEK/Wassergemisch füllen. Vor dem Austrocknen die Bohrlöcher nachfüllen. Vorgang wiederholen bis das Mauerwerk keine Flüssigkeit mehr aufsaugt. Bohrlöcher jedoch mindestens 3 mal nach-füllen

Verbrauch:
INTRASIT® MEK 18OS:  0,5 l/lfd.M. für Ziegelmauerwerk
  (d = 30 cm)
Menge: 0,000
Voraussichtliche Abrechnungsmenge: 0,000

**1.2.090 Verschließen der Bohrlöcher**
Reste von INTRASIT® VK 10A / MEK 18OS entfernen. INTRASIT®  BLS 54TR anrühren und in die Bohrlöcher verfüllen. Resthohlräume bündig mit  INTRASIT®  BLS 54TR (spachtelfähige Konsistenz durch geringere Wassermenge) verspachteln

Verbrauch:
INTRASIT® BLS 54TR:  1,8 kg/l Hohlraum
Menge: 0,000 lfdm
Voraussichtliche Abrechnungsmenge: 0,000

**1.2.100 Salzbehandlung**
*** Bedarfsposition ohne GB
®Mauerwerk gegen Salzausblühungen mit einer Salzsperre versehen. Wandflächen mit INTRASIT  SP 10A satt einstreichen bzw. aufspritzen und fluten

Verbrauch:
INTRASIT® SP 10A:  0,5 kg/m²
Menge: 0,000 m²
Voraussichtliche Abrechnungsmenge: 0,000

**1.2.110 Abdichtung des Wand/- Sohleanschlusses**
Anlegen einer Hohlkehle im Wand/-Sohleanschlussbereich mit INTRASIT® SM 54Z. Wandabdichtung mindestens 30 cm über die Bohrlochsperre und horizontal mind. 15 cm auf die Bodenplatte führen. Hierzu wird  INTRASIT®  VK 10A und  INTRASIT®  DS2 54Z /-DS1 54Z zweimalig im Wechsel (beginnend mit  INTRASIT®  VK 10A) frisch in frisch aufgebracht

Verbrauch:
INTRASIT® SM 54Z:  2 kg/lfd.M. Hohlkehle
INTRASIT® VK 10A:  0,5 kg/m²
INTRASIT® DS2 54Z /-DS1 54Z:  5 kg/m²
Menge: 0,000 m²
Voraussichtliche Abrechnungsmenge: 0,000

**1.2.120 Innenabdichtung bei vollflächiger Wasserbelastung**
*** Bedarfsposition ohne GB
Anlegen einer Hohlkehle im Wand/-Sohleanschlussbereich mit INTRASIT® SM 54Z. INTRASIT®  VK 10A und  INTRASIT®  DS2 54Z /-DS1 54Z zweimal im Wechsel frisch in frisch auf die gesamte Wandfläche aufbringen. Es muss gewährleistet sein, dass kapillar in der Wand aufsteigendes Wasser nicht in höher liegende Geschosse wandern kann (funktionsfähige Horizontalabdichtung unterhalb der Deckenplatte). Gegebenenfalls muss das Aufsteigen der Feuchtigkeit durch Anlegen einer Horizontalsperre im Bohrlochverfahren verhindert werden. Angrenzende Wandquerschnitte müssen gegebenenfalls durch Anlegen einer Vertikalsperre im Bohrlochverfahren abgesperrt werden.

Verbrauch:
INTRASIT® SM 54Z:  2 kg/lfd.M. Hohlkehle
INTRASIT® VK 10A:  0,5 kg/m²
INTRASIT® DS2 54Z /-DS1 54Z:  5 kg/m²
Menge: 0,000 m²
Voraussichtliche Abrechnungsmenge: 0,000

#### 1.3 Horizontalsperre im Niederdruckverfahren mit MEK

**1.3.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® VK 10A
INTRASIT® MEK 18OS
INTRASIT® SP 10A
INTRASIT® SM 54Z
INTRASIT® DS2 54Z
INTRASIT® DS1 54Z
Menge: 0,000
Voraussichtliche Abrechnungsmenge: 0,000

**1.3.020 Baustelle einrichten**
Baustelle einrichten, An- und Abfuhr aller benötigten Materialien, Geräte und Maschinen. Räumen der Baustelle und Wiederherstellung aller benutzten Flächen in den ursprünglichen Zustand einschließlich notwendiger Zwischenreinigung
Menge: 0,000 psch
Voraussichtliche Abrechnungsmenge: 0,000

**1.3.030 Untergrundvorbereitung**
Putz und losen Fugenmörtel entfernen. Fugen mindestens 3 cm tief auskratzen. Zum Wandanschluss hin vorhandenen Estrich bis zu einer Breite von 30 cm entfernen. Putz mindestens 80 cm über die durchfeuchtete oder versalzte Zone hinaus abschlagen. Haftungsmindernde Substanzen bzw. Rückstände sind zu entfernen. Vor Beginn der Folgearbeiten ist ein ausreichend tragfähiger Untergrund zu erstellen. Bauschutt entsorgen
Menge: 0,000 m²
Voraussichtliche Abrechnungsmenge: 0,000

**1.3.040 Abdichtung wasserführender Risse**
*** Bedarfsposition ohne GB
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**1.3.050 Anlegen der Bohrlöcher zur Injektage im Niederdruck**
Anlegen der Bohrlöcher in einem Abstand von 10-12 cm. Der Bohrlochdurchmesser richtet sich nach dem Packerquerschnitt. Die Sperre wird waagerecht, zweireihig versetzt, mit einem Reihenabstand von max. 8 cm angelegt. Die Bohrlochtiefe entspricht dem Wandquerschnitt minus  5 cm. Bei Wandstärken > 60 cm beträgt die Bohrlochtiefe 2/3 der Wandstärke. Die Borlöcher können beidseitig, einreihig angeordnet werden
Menge: 0,000 lfdm
Voraussichtliche Abrechnungsmenge: 0,000

**1.3.060 Verfüllen von Hohlräumen**
*** Bedarfsposition ohne GB
Bohrlöcher vornässen.® INTRASIT  BLS 54TR fließfähig anrühren und über die Bohrlöcher die Hohlräume verfüllen. Nach einem Tag die Löcher nachbohren

Verbrauch:
INTRASIT® BLS 54TR:  1,8 kg/l Hohlraum
Menge: 0,000 lfdm
Voraussichtliche Abrechnungsmenge: 0,000

**1.3.070 Injektage mit INTRASIT® VK 10A im Niederdruckverfahren**
®Bohrlöcher von Staub befreien und gegebenenfalls mit Kalkwasserlösung vornässen. Packer setzen und INTRASIT  VK 10A mit geeigneter Dosierpumpe injizieren

Verbrauch:
INTRASIT® VK 10A:  5 kg/lfd.M. für Ziegelmauerwerk
  (d = 30 cm)
Menge: 0,000 lfdm
Voraussichtliche Abrechnungsmenge: 0,000

**1.3.080 Injektage mit INTRASIT® MEK 18OS im Niederdruckverfahren**
*** Grundposition ZZ 0.0
Bohrlöcher von Staub befreien. Packer setzen und das® INTRASIT  MEK 18OS / Wassergemisch (mischungsverhältnis je nach Durchfeuchtung 1:10 bis 1:14) mit geeigneter Dosierpumpe injizieren

Verbrauch:
INTRASIT® MEK 18OS:  0,5 l/lfd.M. für Ziegelmauerwerk
  (d = 30 cm)
Menge: 0,000
Voraussichtliche Abrechnungsmenge: 0,000

**1.3.090 Verschließen der Bohrlöcher**
Reste von INTRASIT® VK 10A /  MEK 18OS entfernen. INTRASIT®  BLS 54TR anrühren und in die Bohrlöcher verfüllen. Resthohlräume bündig mit INTRASIT®  BLS 54TR (spachtelfähige Konsistenz durch geringere Wassermenge) verspachteln

Verbrauch:
INTRASIT® BLS 54TR:  1,8 kg/l Hohlraum
Menge: 0,000 lfdm
Voraussichtliche Abrechnungsmenge: 0,000

**1.3.100 Salzbehandlung**
*** Bedarfsposition ohne GB
®Mauerwerk gegen Salzausblühungen mit einer Salzsperre versehen. Wandflächen mit INTRASIT  SP 10A satt einstreichen bzw. aufspritzen und fluten

Verbrauch:
INTRASIT® SP 10A:  0,5 kg/m²
Menge: 0,000 m²
Voraussichtliche Abrechnungsmenge: 0,000

**1.3.110 Abdichtung des Wand/- Sohleanschlusses**
Anlegen einer Hohlkehle im Wand/-Sohleanschlussbereich mit INTRASIT® SM 54Z. Wandabdichtung mindestens  30 cm über die Bohrlochsperre und horizontal mind. 15 cm auf die Bodenplatte führen. Hierzu wird  INTRASIT®  VK 10A und  INTRASIT®  DS2 54Z /-DS1 54Z zweimalig im Wechsel (beginnend mit  INTRASIT®  VK 10A) frisch in frisch aufgebracht

Verbrauch:
INTRASIT® SM 54Z:  2 kg/lfd.M. Hohlkehle
INTRASIT® VK 10A:  0,5 kg/m²
INTRASIT® DS2 54Z /-DS1 54Z:  5 kg/m²
Menge: 0,000 m²
Voraussichtliche Abrechnungsmenge: 0,000

**1.3.120 Innenwandabdichtung bei vollflächiger Wasserbelastung**
*** Bedarfsposition ohne GB
Anlegen einer Hohlkehle im Wand/-Sohleanschlussbereich mit® INTRASIT  SM 54Z. INTRASIT®  VK 10A und  INTRASIT®  DS2 54Z /-DS1 54Z zweimal im Wechsel frisch in frisch auf die gesamte Wandfläche aufbringen. Es muss gewährleistet sein, dass kapillar in der Wand aufsteigendes Wasser nicht in höher liegende Geschosse wandern kann (funktionsfähige Horizontalabdichtung unterhalb der Deckenplatte). Gegebenenfalls muss das Aufsteigen der Feuchtigkeit durch Anlegen einer Horizontalsperre im Bohrlochverfahren verhindert werden. Angrenzende Wandquerschnitte müssen gegebenenfalls durch Anlegen einer Vertikalsperre im Bohrlochverfahren abgesperrt werden

Verbrauch:
INTRASIT® SM 54Z:  2 kg/lfd.M. Hohlkehle
INTRASIT® VK 10A:  0,5 kg/m²
INTRASIT® DS2 54Z /-DS1 54Z:  5 kg/m²
Menge: 0,000 m²
Voraussichtliche Abrechnungsmenge: 0,000

#### 1.4 Horizontalsperre im Niederdruckverfahren mit BLK

**1.4.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® VK 10A
INTRASIT® BLK 18OS
INTRASIT® SP 10A
INTRASIT® SM 54Z
INTRASIT® DS2 54Z
INTRASIT® DS1 54Z
Menge: 0,000
Voraussichtliche Abrechnungsmenge: 0,000

**1.4.020 Baustelle einrichten**
Baustelle einrichten, An- und Abfuhr aller benötigten Materialien, Geräte und Maschinen. Räumen der Baustelle und Wiederherstellung aller benutzten Flächen in den ursprünglichen Zustand einschließlich notwendiger Zwischenreinigung
Menge: 0,000 psch
Voraussichtliche Abrechnungsmenge: 0,000

**1.4.030 Untergrundvorbereitung**
Putz und losen Fugenmörtel entfernen. Fugen mindestens
3 cm tief auskratzen. Zum Wandanschluss hin vorhandenen Estrich bis zu einer Breite von 30 cm entfernen. Putz mindestens 80 cm über die durchfeuchtete oder versalzte Zone hinaus abschlagen. Haftungsmindernde Substanzen bzw. Rückstände sind zu entfernen. Vor Beginn der Folgearbeiten ist ein ausreichend tragfähiger Untergrund zu erstellen. Bauschutt entsorgen
Menge: 0,000 m²
Voraussichtliche Abrechnungsmenge: 0,000

**1.4.040 Abdichtung wasserführender Risse**
*** Bedarfsposition ohne GB
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**1.4.050 Anlegen der Bohrlöcher zur Injektage im Niederdruck**
Anlegen der Bohrlöcher in einem Abstand von 10-12 cm. Der Bohrlochdurchmesser richtet sich nach dem Packerquerschnitt. Die Sperre wird waagerecht, zweireihig versetzt, mit einem Reihenabstand von max. 8 cm angelegt. Die Bohrlochtiefe entspricht dem Wandquerschnitt minus  5 cm. Bei Wandstärken > 60 cm beträgt die Bohrlochtiefe 2/3 der Wandstärke. Die Borlöcher können beidseitig, einreihig angeordnet werden
Menge: 0,000 lfdm
Voraussichtliche Abrechnungsmenge: 0,000

**1.4.060 Verfüllen von Hohlräumen**
*** Bedarfsposition ohne GB
Bohrlöcher vornässen.® INTRASIT  BLS 54TR fließfähig anrühren und über die Bohrlöcher die Hohlräume verfüllen. Nach einem Tag die Löcher nachbohren

Verbrauch:
INTRASIT® BLS 54TR:  1,8 kg/l Hohlraum
Menge: 0,000 lfdm
Voraussichtliche Abrechnungsmenge: 0,000

**1.4.070 Injektage mit INTRASIT® VK 10A im Niederdruckverfahren**
®Bohrlöcher von Staub befreien und gegebenenfalls mit Kalkwasserlösung vornässen. Packer setzen und INTRASIT  VK 10A mit geeigneter Dosierpumpe injizieren

Verbrauch:
INTRASIT® VK 10A:  5 kg/lfd.M. für Ziegelmauerwerk
  (d = 30 cm)
Menge: 0,000 lfdm
Voraussichtliche Abrechnungsmenge: 0,000

**1.4.080 Injektage mit INTRASIT® BLK 18OS im Niederdruckverfahren**
*** Grundposition ZZ 0.0
Bohrlöcher von Staub befreien. INTRASIT® BLK 18OS bei hoher Durchfeuchtung 1:7, bei geringer Durchfeuchtung 1:14 mit Wasser verdünnen. Dabei beachten, dass zuerst klares sauberes Leitungswasser in das Gebinde zu geben ist und danach INTRASIT®  BLK 18OS eingerührt wird. Packer setzen und das INTRASIT®  BLK 18OS / Wassergemisch injizieren. Bei einer Wandsättigungsfeuchte von über 75% ist die Horizontalsperre mit INTRASIT®  BLK 18OS zweireihig auszuführen

Verbrauch:
INTRASIT® BLK 18OS:  0,5 kg/lfd.M. für Ziegelmauerwerk
  (d = 30 cm)
Menge: 0,000
Voraussichtliche Abrechnungsmenge: 0,000

**1.4.090 Verschließen der Bohrlöcher**
Reste von INTRASIT® VK 10A / BLK 18OS entfernen. INTRASIT®  BLS 54TR anrühren und in die Bohrlöcher verfüllen. Resthohlräume bündig mit INTRASIT®  BLS 54TR (spachtelfähige Konsistenz durch geringere Wassermenge) verspachteln

Verbrauch:
INTRASIT® BLS 54TR:  1,8 kg/l Hohlraum
Menge: 0,000 lfdm
Voraussichtliche Abrechnungsmenge: 0,000

**1.4.100 Salzbehandlung**
*** Bedarfsposition ohne GB
®Mauerwerk gegen Salzausblühungen mit einer Salzsperre versehen. Wandflächen mit INTRASIT  SP 10A satt einstreichen bzw. aufspritzen und fluten

Verbrauch:
INTRASIT® SP 10A:  0,5 kg/m²
Menge: 0,000 m²
Voraussichtliche Abrechnungsmenge: 0,000

**1.4.110 Abdichtung des Wand/- Sohleanschlusses**
Anlegen einer Hohlkehle im Wand/-Sohleanschlussbereich mit INTRASIT® SM 54Z. Wandabdichtung mindestens 30 cm über die Bohrlochsperre und horizontal mind. 15 cm auf die Bodenplatte führen. Hierzu wird  INTRASIT®  VK 10A und  INTRASIT®  DS2 54Z /-DS1 54Z zweimalig im Wechsel (beginnend mit  INTRASIT®  VK 10A) frisch in frisch aufgebracht

Verbrauch:
INTRASIT® SM 54Z:  2 kg/lfd.M. Hohlkehle
INTRASIT® VK 10A:  0,5 kg/m²
INTRASIT® DS2 54Z /-DS1 54Z:  5 kg/m²
Menge: 0,000 m²
Voraussichtliche Abrechnungsmenge: 0,000

**1.4.120 Innenwandabdichtung bei vollflächiger Wasserbelastung**
*** Bedarfsposition ohne GB
Anlegen einer Hohlkehle im Wand/-Sohleanschlussbereich mit® INTRASIT  SM 54Z. INTRASIT®  VK 10A und  INTRASIT®  DS2 54Z /-DS1 54Z zweimal im Wechsel frisch in frisch auf die gesamte Wandfläche aufbringen. Es muss gewährleistet sein, dass kapillar in der Wand aufsteigendes Wasser nicht in höher liegende Geschosse wandern kann (funktionsfähige Horizontalabdichtung unterhalb der Deckenplatte). Gegebenenfalls muss das Aufsteigen der Feuchtigkeit durch Anlegen einer Horizontalsperre im Bohrlochverfahren verhindert werden. Angrenzende Wandquerschnitte müssen gegebenenfalls durch Anlegen einer Vertikalsperre im Bohrlochverfahren abgesperrt werden

Verbrauch:
INTRASIT® SM 54Z:  2 kg/lfd.M. Hohlkehle
INTRASIT® VK 10A:  0,5 kg/m²
INTRASIT® DS2 54Z /-DS1 54Z:  5 kg/m²
Menge: 0,000 m²
Voraussichtliche Abrechnungsmenge: 0,000

#### 1.5 Horizontalsperre bis 60%

**1.5.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® VK 10A
INTRASIT® SP 10A
INTRASIT® SM 54Z
INTRASIT® DS2 54Z
INTRASIT® DS1 54Z
Menge: 0,000
Voraussichtliche Abrechnungsmenge: 0,000

**1.5.020 Baustelle einrichren**
Baustelle einrichten, An- und Abfuhr aller benötigten Materialien, Geräte und Maschinen. Räumen der Baustelle und Wiederherstellung aller benutzten Flächen in den ursprünglichen Zustand einschließlich notwendiger Zwischenreinigung
Menge: 0,000 psch
Voraussichtliche Abrechnungsmenge: 0,000

**1.5.030 Untergrundvorbereitung**
Putz und losen Fugenmörtel entfernen. Fugen mindestens 3 cm tief auskratzen. Zum Wandanschluss hin vorhandenen Estrich bis zu einer Breite von 30 cm entfernen. Putz mindestens 80 cm über die durchfeuchtete oder versalzte Zone hinaus abschlagen. Haftungsmindernde Substanzen bzw. Rückstände sind zu entfernen. Vor Beginn der Folgearbeiten ist ein ausreichend tragfähiger Untergrund zu erstellen. Bauschutt entsorgen.
Menge: 0,000 m²
Voraussichtliche Abrechnungsmenge: 0,000

**1.5.040 Abdichtung wasserführender Risse**
*** Bedarfsposition ohne GB
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**1.5.050 Anlegen der Bohrlöcher zur drucklosen Injektion**
Anlegen der Bohrlöcher in einem Abstand von 10-12,5 cm. Der Bohrlochdurchmesser sollte 20-30 mm betragen. Die Horizontalsperre ist zweireihig versetzt anzuordnen. Der Reihenabstand darf max. 8 cm und die Tiefe des Wandquerschnitts minus 5 cm betragen. Bei Einsatz von Vorratsspende-behältern kann der Bohrlochdurchmesser 16 mm betragen. Der Neigungswinkel von 45° muss eingehalten werden. Bei Wandstärken > 60 cm beträgt die Bohrloch-tiefe 2/3 der Wandstärke. Die Bohrlöcher können beidseitig, einreihig angeordnet werden
Menge: 0,000 lfdm
Voraussichtliche Abrechnungsmenge: 0,000

**1.5.060 Anlegen der Bohrlöcher zur Injektage im Niederdruck**
*** Grundposition ZZ 0.0
Anlegen der Bohrlöcher in einem Abstand von 10-12 cm. Der Bohrlochdurchmesser richtet sich nach dem Packerquerschnitt. Die Sperre wird waagerecht, zweireihig versetzt, mit einem Reihenabstand von max. 8 cm angelegt. Die Bohrlochtiefe entspricht dem Wandquerschnitt minus 5 cm. Bei Wandstärken > 60 cm beträgt die Bohrlochtiefe 2/3 der Wandstärke. Die Borlöcher können beidseitig, einreihig angeordnet werden
Menge: 0,000
Voraussichtliche Abrechnungsmenge: 0,000

**1.5.070 Verfüllen von Hohlräumen**
*** Bedarfsposition ohne GB
Bohrlöcher vornässen. INTRASIT® BLS 54TR fließfähig anrühren und über die Bohrlöcher die Hohlräume verfüllen. Nach einem Tag die Löcher nachbohren

Verbrauch:
INTRASIT® BLS 54TR:  1,8 kg/l Hohlraum
Menge: 0,000 lfdm
Voraussichtliche Abrechnungsmenge: 0,000

**1.5.080 Drucklose Tränkung mit INTRASIT® VK 10A**
Bohrlöcher von Staub befreien und gegebenenfalls mit Kalkwasserlösung vornässen (1 Kelle voll Kalkhydrat in 10 l Wasser einrühren; nach dem Absetzen, das klar überstehende Wasser nehmen). Bohrlöcher mit Verkieselung füllen. Vor dem Austrocknen die Bohrlöcher nachfüllen. Vorgang wiederholen bis das Mauerwerk keine Flüssigkeit mehr aufsaugt. Bohrlöcher jedoch mindestens 3 mal auffüllen

Verbrauch:
INTRASIT® VK 10A:  5 kg/lfd.M. für Ziegelmauerwerk
  (d = 30 cm)
Menge: 0,000 lfdm
Voraussichtliche Abrechnungsmenge: 0,000

**1.5.090 Injektage mit INTRASIT® VK 10A im niederdruckverfahren**
*** Grundposition ZZ 0.0
®Bohrlöcher von Staub befreien und gegebenenfalls mit Kalkwasserlösung vornässen. Packer setzen und INTRASIT  VK 10A mit geeigneter Dosierpumpe injizieren

Verbrauch:
INTRASIT® VK 10A:  5 kg/lfd.M. für Ziegelmauerwerk
  (d = 30 cm)
Menge: 0,000
Voraussichtliche Abrechnungsmenge: 0,000

**1.5.100 Verschließen der Bohrlöcher**
Reste von® INTRASIT  VK 10A entfernen. INTRASIT®  BLS 54TR anrühren und in die Bohrlöcher verfüllen. Resthohlräume bündig mit  INTRASIT®  BLS 54TR (spachtelfähige Konsistenz durch geringere Wassermenge) verspachteln

Verbrauch:
INTRASIT® BLS 54TR:  1,8 kg/l Hohlraum
Menge: 0,000 lfdm
Voraussichtliche Abrechnungsmenge: 0,000

**1.5.110 Salzbehandlung**
*** Bedarfsposition ohne GB
®Mauerwerk gegen Salzausblühungen mit einer Salzsperre versehen. Wandflächen mit INTRASIT  SP 10A satt einstreichen bzw. aufspritzen und fluten

Verbrauch:
INTRASIT® SP 10A:  0,5 kg/m²
Menge: 0,000 m²
Voraussichtliche Abrechnungsmenge: 0,000

**1.5.120 Abdichtung des Wand/- Sohleanschlusses**
Anlegen einer Hohlkehle im Wand/-Sohleanschlussbereich mit® INTRASIT  SM 54Z. Wandabdichtung mindestens 30 cm über die Bohrlochsperre und horizontal mind. 15 cm auf die Bodenplatte führen. Hierzu wird INTRASIT®  VK 10A und INTRASIT®  DS2 54Z /-DS1 54Z zweimalig im Wechsel (beginnend mit  INTRASIT®  VK 10A) frisch in frisch aufgebracht

Verbrauch:
INTRASIT® SM 54Z:  2 kg/lfd.M. Hohlkehle
INTRASIT® VK 10A:  0,5 kg/m²
INTRASIT® DS2 54Z /-DS1 54Z:  5 kg/m²
Menge: 0,000 m²
Voraussichtliche Abrechnungsmenge: 0,000

**1.5.130 Innenwandabdichtung bei vollflächiger Wasserbelastung**
*** Bedarfsposition ohne GB
Anlegen einer Hohlkehle im Wand/-Sohleanschlussbereich mit® INTRASIT  SM 54Z. INTRASIT®  VK 10A und  INTRASIT®  DS2 54Z /-DS1 54Z zweimal im Wechsel frisch in frisch auf die gesamte Wandfläche aufbringen. Es muss gewährleistet sein, dass kapillar in der Wand aufsteigendes Wasser nicht in höher liegende Geschosse wandern kann (funktionsfähige Horizontalabdichtung unterhalb der Deckenplatte). Gegebenenfalls muss das Aufsteigen der Feuchtigkeit durch Anlegen einer Horizontalsperre im Bohrlochverfahren verhindert werden. Angrenzende Wandquerschnitte müssen gegebenenfalls durch Anlegen einer Vertikalsperre im Bohrlochverfahren abgesperrt werden

Verbrauch:
INTRASIT® SM 54Z:  2 kg/lfd.M. Hohlkehle
INTRASIT® VK 10A:  0,5 kg/m²
INTRASIT® DS2 54Z /-DS1 54Z:  5 kg/m²
Menge: 0,000 m²
Voraussichtliche Abrechnungsmenge: 0,000

#### 1.6 Horizontalsperre mit MEK bis 95%

**1.6.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® MEK 18OS
INTRASIT® SP 10A
INTRASIT® SM 54Z
INTRASIT® DS2 54Z
INTRASIT® DS1 54Z
Menge: 0,000
Voraussichtliche Abrechnungsmenge: 0,000

**1.6.020 Baustelle einrichten**
Baustelle einrichten, An- und Abfuhr aller benötigten Materialien, Geräte und Maschinen. Räumen der Baustelle und Wiederherstellung aller benutzten Flächen in den ursprünglichen Zustand einschließlich notwendiger Zwischenreinigung
Menge: 0,000 psch
Voraussichtliche Abrechnungsmenge: 0,000

**1.6.030 Untergrundvorbereitung**
Putz und losen Fugenmörtel entfernen. Fugen mindestens 3 cm tief auskratzen. Zum Wandanschluss hin vorhandenen Estrich bis zu einer Breite von 30 cm entfernen. Putz mindestens 80 cm über die durchfeuchtete oder versalzte Zone hinaus abschlagen. Haftungsmindernde Substanzen bzw. Rückstände sind zu entfernen. Vor Beginn der Folgearbeiten ist ein ausreichend tragfähiger Untergrund zu erstellen. Bauschutt entsorgen
Menge: 0,000 m²
Voraussichtliche Abrechnungsmenge: 0,000

**1.6.040 Abdichtung wasserführender Risse**
*** Bedarfsposition ohne GB
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**1.6.050 Anlegen der Bohrlöcher zur Injektage im Niederdruck**
Anlegen der Bohrlöcher in einem Abstand von 10-12 cm. Der Bohrlochdurchmesser richtet sich nach dem Packerquerschnitt. Die Sperre wird waagerecht, zweireihig versetzt, mit einem Reihenabstand von max. 8 cm angelegt. Die Bohrlochtiefe entspricht dem Wandquerschnitt minus  5 cm. Bei Wandstärken > 60 cm beträgt die Bohrlochtiefe 2/3 der Wandstärke. Die Borlöcher können beidseitig, einreihig angeordnet werden
Menge: 0,000 lfdm
Voraussichtliche Abrechnungsmenge: 0,000

**1.6.060 Verfüllen von Hohlräumen**
*** Bedarfsposition ohne GB
Bohrlöcher vornässen. INTRASIT® BLS 54TR fließfähig anrühren und über die Bohrlöcher die Hohlräume verfüllen. Nach einem Tag die Löcher nachbohren

Verbrauch:
INTRASIT® BLS 54TR:  1,8 kg/l Hohlraum
Menge: 0,000 lfdm
Voraussichtliche Abrechnungsmenge: 0,000

**1.6.070 Injektage mit INTRASIT® VK 10A im Niederdruckverfahren**
®Bohrlöcher von Staub befreien und gegebenenfalls mit Kalkwasserlösung vornässen. Packer setzen und INTRASIT  VK 10A mit geeigneter Dosierpumpe injizieren.

Verbrauch:
INTRASIT® VK 10A:  5 kg/lfd.M. für Ziegelmauerwerk
  (d = 30 cm)
Menge: 0,000 lfdm
Voraussichtliche Abrechnungsmenge: 0,000

**1.6.080 Injektage mit INTRASIT® MEK 18OS im Niederdruckverfahren**
*** Grundposition ZZ 0.0
Bohrlöcher von Staub befreien. Packer setzen und das® INTRASIT  MEK 18OS / Wassergemisch (mischungsverhältnis je nach Durchfeuchtung 1:10 bis 1:14) mit geeigneter Dosierpumpe injizieren

Verbrauch:
INTRASIT® MEK 18OS:  0,5 l/lfd.M. für Ziegelmauerwerk
  (d = 30 cm)
Menge: 0,000
Voraussichtliche Abrechnungsmenge: 0,000

**1.6.090 Verschließen der Bohrlöcher**
Reste von INTRASIT® VK 10A / MEK 18OS entfernen. INTRASIT®  BLS 54TR anrühren und in die Bohrlöcher verfüllen. Resthohlräume bündig mit  INTRASIT®  BLS 54TR (spachtelfähige Konsistenz durch geringere Wassermenge) verspachteln

Verbrauch:
INTRASIT® BLS 54TR:  1,8 kg/l Hohlraum
Menge: 0,000 lfdm
Voraussichtliche Abrechnungsmenge: 0,000

**1.6.100 Salzbehandlung**
*** Bedarfsposition ohne GB
Mauerwerk gegen Salzausblühungen mit einer Salzsperre versehen. Wandflächen mit® INTRASIT  SP 10A satt einstreichen bzw. aufspritzen und fluten

Verbrauch:
INTRASIT® SP 10A:  0,5 kg/m²
Menge: 0,000 m²
Voraussichtliche Abrechnungsmenge: 0,000

**1.6.110 Abdichtung des Wand/- Sohleanschlusses**
Anlegen einer Hohlkehle im Wand/-Sohleanschlussbereich mit INTRASIT® SM 54Z. Wandabdichtung mindestens 30 cm über die Bohrlochsperre und horizontal mind. 15 cm auf die Bodenplatte führen. Hierzu wird INTRASIT®  VK 10A und INTRASIT®  DS2 54Z /-DS1 54Z zweimalig im Wechsel (beginnend mit  INTRASIT®  VK 10A) frisch in frisch aufgebracht

Verbrauch:
INTRASIT® SM 54Z:  2 kg/lfd.M. Hohlkehle
INTRASIT® VK 10A:  0,5 kg/m²
INTRASIT® DS2 54Z /-DS1 54Z:  5 kg/m²
Menge: 0,000 m²
Voraussichtliche Abrechnungsmenge: 0,000

**1.6.120 Innenwandabdichtung bei vollflächiger Wasserbelastung**
*** Bedarfsposition ohne GB
Anlegen einer Hohlkehle im Wand/-Sohleanschlussbereich mit® INTRASIT  SM 54Z. INTRASIT®  VK 10A und  INTRASIT®  DS2 54Z /-DS1 54Z zweimal im Wechsel frisch in frisch auf die gesamte Wandfläche aufbringen. Es muss gewährleistet sein, dass kapillar in der Wand aufsteigendes Wasser nicht in höher liegende Geschosse wandern kann (funktionsfähige Horizontalabdichtung unterhalb der Deckenplatte). Gegebenenfalls muss das Aufsteigen der Feuchtigkeit durch Anlegen einer Horizontalsperre im Bohrlochverfahren verhindert werden. Angrenzende Wandquerschnitte müssen gegebenenfalls durch Anlegen einer Vertikalsperre im Bohrlochverfahren abgesperrt werden

Verbrauch:
INTRASIT® SM 54Z:  2 kg/lfd.M. Hohlkehle
INTRASIT® VK 10A:  0,5 kg/m²
INTRASIT® DS2 54Z /-DS1 54Z:  5 kg/m²
Menge: 0,000 m²
Voraussichtliche Abrechnungsmenge: 0,000

#### 1.7 Horizontalsperre mit BLK bis 95%

**1.7.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® BLK 18OS
INTRASIT® SP 10A
INTRASIT® SM 54Z
INTRASIT® DS2 54Z
INTRASIT® DS1 54Z
Menge: 0,000
Voraussichtliche Abrechnungsmenge: 0,000

**1.7.020 Baustelle einrichten**
Baustelle einrichten, An- und Abfuhr aller benötigten Materialien, Geräte und Maschinen. Räumen der Baustelle und Wiederherstellung aller benutzten Flächen in den ursprünglichen Zustand einschließlich notwendiger Zwischenreinigung
Menge: 0,000 psch
Voraussichtliche Abrechnungsmenge: 0,000

**1.7.030 Untergrundvorbereitung**
Putz und losen Fugenmörtel entfernen. Fugen mindestens
3 cm tief auskratzen. Zum Wandanschluss hin vorhandenen Estrich bis zu einer Breite von 30 cm entfernen. Putz mindestens 80 cm über die durchfeuchtete oder versalzte Zone hinaus abschlagen. Haftungsmindernde Substanzen bzw. Rückstände sind zu entfernen. Vor Beginn der Folgearbeiten ist ein ausreichend tragfähiger Untergrund zu erstellen. Bauschutt entsorgen
Menge: 0,000 m²
Voraussichtliche Abrechnungsmenge: 0,000

**1.7.040 Abdichtung wasserführender Risse**
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**1.7.050 Anlegen der Bohrlöcher zur Injektage im Niederdruck**
Anlegen der Bohrlöcher in einem Abstand von 10-12 cm. Der Bohrlochdurchmesser richtet sich nach dem Packerquerschnitt. Die Sperre wird waagerecht, zweireihig versetzt, mit einem Reihenabstand von max. 8 cm angelegt. Die Bohrlochtiefe entspricht dem Wandquerschnitt minus  5 cm. Bei Wandstärken > 60 cm beträgt die Bohrlochtiefe 2/3 der Wandstärke. Die Borlöcher können beidseitig, einreihig angeordnet werden
Menge: 0,000 lfdm
Voraussichtliche Abrechnungsmenge: 0,000

**1.7.060 Verfüllen von Hohlräumen**
Bohrlöcher vornässen. INTRASIT® BLS 54TR fließfähig anrühren und über die Bohrlöcher die Hohlräume verfüllen. Nach einem Tag die Löcher nachbohren

Verbrauch:
INTRASIT® BLS 54TR:  1,8 kg/l Hohlraum
Menge: 0,000 lfdm
Voraussichtliche Abrechnungsmenge: 0,000

**1.7.070 Injektage mit INTRASIT® VK 10A im Niederdruckverfahren**
®Bohrlöcher von Staub befreien und gegebenenfalls mit Kalkwasserlösung vornässen. Packer setzen und INTRASIT  VK 10A mit geeigneter Dosierpumpe injizieren.

Verbrauch:
INTRASIT® VK 10A:  5 kg/lfd.M. für Ziegelmauerwerk
  (d = 30 cm)
Menge: 0,000 lfdm
Voraussichtliche Abrechnungsmenge: 0,000

**1.7.080 Injektage mit INTRASIT® BLK 18OS im Niederdruckverfahren**
Bohrlöcher von Staub befreien. INTRASIT® BLK 18OS bei hoher Durchfeuchtung 1:7, bei geringer Durchfeuchtung 1:14 mit Wasser verdünnen. Dabei beachten, dass zuerst klares sauberes Leitungswasser in das Gebinde zu geben ist und danach INTRASIT®  BLK 18OS eingerührt wird. Packer setzen und das INTRASIT®  BLK 18OS / Wassergemisch injizieren. Bei einer Wandsättigungsfeuchte von über 75% ist die Horizontalsperre mit INTRASIT®  BLK 18OS zweireihig auszuführen

Verbrauch:
INTRASIT® BLK 18OS:  0,5 kg/lfd.M. für Ziegelmauerwerk
  (d = 30 cm)
Menge: 0,000 lfdm
Voraussichtliche Abrechnungsmenge: 0,000

**1.7.090 Verschließen der Bohrlöcher**
Reste von INTRASIT® VK 10A / BLK 18OS entfernen. INTRASIT®  BLS 54TR anrühren und in die Bohrlöcher verfüllen. Resthohlräume bündig mit  INTRASIT®  BLS 54TR (spachtelfähige Konsistenz durch geringere Wassermenge) verspachteln

Verbrauch:
INTRASIT® BLS 54TR:  1,8 kg/l Hohlraum
Menge: 0,000 lfdm
Voraussichtliche Abrechnungsmenge: 0,000

**1.7.100 Salzbehandlung**
Mauerwerk gegen Salzausblühungen mit einer Salzsperre versehen. Wandflächen mit® INTRASIT  SP 10A satt einstreichen bzw. aufspritzen und fluten

Verbrauch:
INTRASIT® SP 10A:  0,5 kg/m²
Menge: 0,000 m²
Voraussichtliche Abrechnungsmenge: 0,000

**1.7.110 Abdichtung des Wand/- Sohleanschlusses**
Anlegen einer Hohlkehle im Wand/-Sohleanschlussbereich mit INTRASIT® SM 54Z. Wandabdichtung mindestens 30 cm über die Bohrlochsperre und horizontal mind. 15 cm auf die Bodenplatte führen. Hierzu wird INTRASIT®  VK 10A und INTRASIT®  DS2 54Z /-DS1 54Z zweimalig im Wechsel (beginnend mit  INTRASIT®  VK 10A) frisch in frisch aufgebracht

Verbrauch:
INTRASIT® SM 54Z:  2 kg/lfd.M. Hohlkehle
INTRASIT® VK 10A:  0,5 kg/m²
INTRASIT® DS2 54Z /-DS1 54Z:  5 kg/m²
Menge: 0,000 m²
Voraussichtliche Abrechnungsmenge: 0,000

**1.7.120 Innenwandabdichtung bei vollflächiger Wasserbelastung**
Anlegen einer Hohlkehle im Wand/-Sohleanschlussbereich mit® INTRASIT  SM 54Z. INTRASIT®  VK 10A und  INTRASIT®  DS2 54Z /-DS1 54Z zweimal im Wechsel frisch in frisch auf die gesamte Wandfläche aufbringen. Es muss gewährleistet sein, dass kapillar in der Wand aufsteigendes Wasser nicht in höher liegende Geschosse wandern kann (funktionsfähige Horizontalabdichtung unterhalb der Deckenplatte). Gegebenenfalls muss das Aufsteigen der Feuchtigkeit durch Anlegen einer Horizontalsperre im Bohrlochverfahren verhindert werden. Angrenzende Wandquerschnitte müssen gegebenenfalls durch Anlegen einer Vertikalsperre im Bohrlochverfahren abgesperrt werden

Verbrauch:
INTRASIT® SM 54Z:  2 kg/lfd.M. Hohlkehle
INTRASIT® VK 10A:  0,5 kg/m²
INTRASIT® DS2 54Z /-DS1 54Z:  5 kg/m²
Menge: 0,000 m²
Voraussichtliche Abrechnungsmenge: 0,000

USt %: 19,00
